# PROYECTO PAVIMENTACION DE CAMINOS MUNICIPALES EN EL EJIDO.LOTE 1

- Propiedad del archivo: SOFT S.A.
- Formato: FIEBDC-3/2002
- Programa: Presto 8.8
- Fecha de los precios: 21/07/2014
- Divisa: EUR
- Costes indirectos: 6 %
- Código: PROYECTO_04 (31/10/2000)
Importe: 268040.61

## 1000 CAMINO-1: QUINTO PINO
Importe: 27984.21

**65AMT00001D** M2 DESPEJE Y DESBROCE DEL TERRENO
2403.46 M2 × 0.44 (0.47 con costes indirectos) = 1129.63
Despeje y desbroce del terreno por medios mecánicos, incluso carta y transporte de productos a vertedero.

| Código | Ud | Descripción | Rendimiento | Precio | Importe |
|---|---|---|---|---|---|
| MD00100 | h | BULLDOZER (maquinaria) | 0.001 | 60.79 | 0.06 |
| ME00300 | h | PALA CARGADORA (maquinaria) | 0.003 | 23.87 | 0.07 |
| MK00100 | h | CAMIóN BASCULANTE (maquinaria) | 0.012 | 25.6 | 0.31 |
|  |  | Total |  |  | 0.44 |

Relación comercial: Almería, 0.44, 001, 0, 002

| Medición | Uds. | Largo | Ancho | Parcial |
|---|---|---|---|---|
|  | 1 | 436.992 | 5.5 | 2403.46 |
| Total |  |  |  | 2403.46 |

**65AMT0010D** M2 REFINO Y PLANEO DEL CAMINO
2403.46 M2 × 0.44 (0.47 con costes indirectos) = 1129.63
Refino y planeo de camino, incluso apertura de cunetas.

| Código | Ud | Descripción | Rendimiento | Precio | Importe |
|---|---|---|---|---|---|
| MN00150D | H. | MOTONIVELADORA DE 150 C.V. (maquinaria) | 0.004 | 49.26 | 0.20 |
| TPO0200 | h | PEON ORDINARIO (mano de obra) | 0.016 | 14.78 | 0.24 |
|  |  | Total |  |  | 0.44 |

Relación comercial: Almería, 0.44, 001, 0, 002

| Medición | Uds. | Largo | Ancho | Parcial |
|---|---|---|---|---|
|  | 1 | 436.992 | 5.5 | 2403.46 |
| Total |  |  |  | 2403.46 |

**65PFC00011D** M3 ZAHORRA ARTIFICIAL, I/EXTEND
360.52 M3 × 18.09 (19.18 con costes indirectos) = 6914.77
Zahorra artificial, incluso extendido y compactación al 100% del proctor modificado. Totalmente terminada

| Código | Ud | Descripción | Rendimiento | Precio | Importe |
|---|---|---|---|---|---|
| AW00101D | M3. | ZAHORRA ARTIFICIAL S/CAMION EN CANTERA. (material) | 1 | 4.99 | 4.99 |
| MX00100D | UD. | TM.xKM. TRANSPORTE MATERI/CA (maquinaria) | 65 | 0.07 | 4.55 |
| MN00150D | H. | MOTONIVELADORA DE 150 C.V. | 0.12 | 49.26 | 5.91 |
| TC00100D | H. | CAPATAZ (mano de obra) | 0.04 | 19.08 | 0.76 |
| TP00200 | h | PEON ORDINARIO (mano de obra) | 0.12 | 15.68 | 1.88 |
|  |  | Total |  |  | 18.09 |

Relación comercial: Almería, 18.09, 001, 0, 002

| Medición | Uds. | Largo | Ancho | Alto | Parcial |
|---|---|---|---|---|---|
|  | 1 | 436.992 | 5.5 | 0.15 | 360.52 |
| Total |  |  |  |  | 360.52 |

**65PFL00031D** TN. EMULSION ASFALTICA ECI RIEGO IMPRIMACION
2.19 TN. × 509.97 (540.57 con costes indirectos) = 1183.85
Emulsión asfaltica ECI empleada en riegos de imprimacion, incluso barrido previo al riego.

| Código | Ud | Descripción | Rendimiento | Precio | Importe |
|---|---|---|---|---|---|
| UP01240D | TN. | EMULSION ASFALTICA ECI (material) | 1 | 455 | 455.00 |
| MA00250D | H. | DISTRIB. LIGANTE DE 1.200 L. (maquinaria) | 2 | 12.62 | 25.24 |
| MB00300D | H. | BARREDORA DE 3 TN. (maquinaria) | 1.2 | 11.67 | 14.00 |
| TC00100D | H. | CAPATAZ | 0.05 | 19.08 | 0.95 |
| TPO0200 | h | PEON ORDINARIO | 1 | 14.78 | 14.78 |
|  |  | Total |  |  | 509.97 |

Relación comercial: Almería, 509.97, 001, 0, 002

| Medición | Uds. | Largo | Ancho | Parcial |
|---|---|---|---|---|
| DOTACION 1 K/M2 |  |  |  |  |
|  | 0.001 | 436.992 | 5 | 2.185 |
| Total |  |  |  | 2.19 |

**65PFMC0021D** TN. MBC AC/16/SURF S RODADURA/B_50-70/SEMIGRUESA (ANT. S-12)
321.19 TN. × 22.21 (23.54 con costes indirectos) = 7560.81
Mezcla bituminosa en caliente tipo hormigon bituminosa, tipo AC-22 BIN S o AC-16 SURF S, fabricado y empleado en pavimento totalmente terminado, sin incluir el importe del betun.

| Código | Ud | Descripción | Rendimiento | Precio | Importe |
|---|---|---|---|---|---|
| AC00150D | M3. | ARIDO ARTIF.FINO P/MEZCLAS A (material) | 0.23 | 5.85 | 1.35 |
| AC00151D | M3. | ARIDO ARTIF.GRUESO P/MEZCL.A (material) | 0.34 | 5.85 | 1.99 |
| GC00200 | t | CEMENTO CEM II/A-L 32,5 N EN SACOS (material) | 0.06 | 92.54 | 5.55 |
| MX00100D | UD. | TM.xKM. TRANSPORTE MATERI/CA | 50 | 0.07 | 3.50 |
| MA00150D | H. | PLAN.AGLOM.ASFALT/CALIENTE 8 (maquinaria) | 0.02 | 164.59 | 3.29 |
| ME00270D | H. | EXTENDEDORA AGLOM.ASFAL.S/OR (maquinaria) | 0.05 | 46.18 | 2.31 |
| MR00450D | H. | APISONADORA ESTATICA DE 10 TN. (maquinaria) | 0.05 | 25.86 | 1.29 |
| MR00460D | H. | COMPACT.NEUMATICOS AUTOPROPU (maquinaria) | 0.032 | 38.79 | 1.24 |
| TC00100D | H. | CAPATAZ | 0.05 | 19.08 | 0.95 |
| TPO0200 | h | PEON ORDINARIO | 0.05 | 14.78 | 0.74 |
|  |  | Total |  |  | 22.21 |

Relación comercial: Almería, 22.21, 001, 0, 002

| Medición | Uds. | Largo | Ancho | Alto | Parcial |
|---|---|---|---|---|---|
| Capa de e=6cm |  |  |  |  |  |
| Densidad 2,45 Tn/m3 |  |  |  |  |  |
|  | 2.45 | 436.99 | 5 | 0.06 | 321.19 |
| Total |  |  |  |  | 321.19 |

**65PFL00001D** TN. BETUN ASFALT.35/50 MEZ/CALIENTE
14.45 TN. × 540 (572.4 con costes indirectos) = 8271.18
Betun asfaltico 35/50 empleado en mezclas asfalticas en caliente.

| Código | Ud | Descripción | Rendimiento | Precio | Importe |
|---|---|---|---|---|---|
| UP01206D | TN. | BETUN ASFALTICO B 35/50 ó 50/70 (material) | 1 | 540 | 540.00 |
|  |  | Total |  |  | 540 |

Relación comercial: Almería, 540, 001, 0, 002

| Medición | Uds. | Largo | Parcial |
|---|---|---|---|
| Betún D= 45Kg/Tn | 0.045 | 321.19 | 14.45 |
| Total |  |  | 14.45 |

**03HMM00002** M3 HORMIGóN EN MASA HM-20/P/40/IIa EN CIMIENTOS
21.85 M3 × 69.18 (73.33 con costes indirectos) = 1602.26
Hormigon en masa HM-20/P/40/IIA, consistencia plastica y tamaño máximo del arido 40 mm, suministrado y puesto en obra, incluso p.p. de vibrado; según instrucción EHE y CTE.

| Código | Ud | Descripción | Rendimiento | Precio | Importe |
|---|---|---|---|---|---|
| TP00100 | h | PEóN ESPECIAL (mano de obra) | 0.45 | 17.47 | 7.86 |
| CH80140 | m3 | HORMIGóN HM-20/P/20/IIa, SUMINISTRADO (material) | 1.08 | 56.63 | 61.16 |
| MV00100 | h | VIBRADOR (maquinaria) | 0.13 | 1.2 | 0.16 |
|  |  | Total |  |  | 69.18 |

Relación comercial: Almería, 69.18, 001, 0, 002

| Medición | Uds. | Largo | Ancho | Alto | Parcial |
|---|---|---|---|---|---|
| Berma proteccion | 2 | 436.99 | 0.25 | 0.1 | 21.85 |
| Total |  |  |  |  | 21.85 |

**65CMP00201D** ML MARCA VIAL DE 10 CM. ACRILICA PURA BLANCA
436.99 ML × 0.24 (0.25 con costes indirectos) = 109.25
Marca vial reflectante de 10 cm, de anchura, realizada con pintura acrilica pura blanca y esferitas de vidrio reflectante aplicadas en frio por posmezclado, con maquina autopropulsada, segun PG-3/75 DEL MF Y 8.2-IC marcas viales. Medida la longitud pintada. INncluso premarcaje

| Código | Ud | Descripción | Rendimiento | Precio | Importe |
|---|---|---|---|---|---|
| UI00310D | KG. | PINTURA ACRILICA PARA PREMARCAJE MARCA VIAL. (material) | 0.005 | 1.1 | 0.01 |
| UI00311D | KG. | PINTURA ACRILICA PURA BLANCA PARA MARCA VIAL. (material) | 0.09 | 1.35 | 0.12 |
| UI00325D | KG. | MICROESFERAS 20 SBP ECHOSTAR, PARA PINTURA ACRILICA EN MARCAS VIALES. (material) | 0.05 | 0.7 | 0.04 |
| MW00101D | H. | MAQUINA PINTURA AUTOPROPULSA (maquinaria) | 0.001 | 16.63 | 0.02 |
| MK00160D | H. | CAMION FURGONETA FIJO 120 C. (maquinaria) | 0.001 | 24.01 | 0.02 |
| TO01000 | h | OF. 1ª PINTOR (mano de obra) | 0.001 | 18.52 | 0.02 |
| TPO0200 | h | PEON ORDINARIO | 0.001 | 14.78 | 0.01 |
|  |  | Total |  |  | 0.24 |

Relación comercial: Almería, 0.24, 001, 0, 002

| Medición | Uds. | Largo | Parcial |
|---|---|---|---|
| Eje central | 1 | 436.992 | 436.99 |
| Total |  |  | 436.99 |

**65CSC00008D** UD SEÑAL OCTOGONAL 60 CM. AP. REFL. NIVEL 2
1 UD × 78.14 (82.83 con costes indirectos) = 82.83
Señal octogonal 60 cm. APO, reflectante nivel 2 (HI), incluso poste de acero galvanizado de 3,0/3,2 CM, excavacion, cimentacion de 50x50x50 cm de hormion HM-20, tornilleria, y fijación, totalmente colocada.

| Código | Ud | Descripción | Rendimiento | Precio | Importe |
|---|---|---|---|---|---|
| TC00100D | H. | CAPATAZ | 0.01 | 19.08 | 0.19 |
| TP00100 | h | PEóN ESPECIAL | 0.4 | 17.47 | 6.99 |
| TPO0200 | h | PEON ORDINARIO | 0.4 | 14.78 | 5.91 |
| MK00160D | H. | CAMION FURGONETA FIJO 120 C. | 0.02 | 24.01 | 0.48 |
| UC9VF065 | Ud | SEÑAL OCTOGONAL 60 CM. APO. REF. NIVEL 2 (material; 23/07/2014) | 1 | 40.77 | 40.77 |
| UC9VM003 | Ml | POSTE ACERO GALVA. 80x40x2mm (material) | 3 | 6 | 18.00 |
| CH01600 | m3 | HORMIGON HM-20/P/15/IIb, SUMINISTRADO, PARA CIMENTACION DE SEÑALES. (material) | 0.13 | 44.64 | 5.80 |
| ZZ%01000010.0 | % | Medios auxiliares (23/07/2014) | 100 % | 0.00 | 0.00 |
|  |  | Total |  |  | 78.14 |

Relación comercial: Almería, 78.14, 001, 0, 002

## 4000 CAMINO-4: VENTA VIEJA-FITO
Importe: 57218.52

**65AMT00001D** M2 DESPEJE Y DESBROCE DEL TERRENO
4918.14 M2 × 0.44 (0.47 con costes indirectos) = 2311.53

| Medición | Uds. | Largo | Ancho | Parcial |
|---|---|---|---|---|
| Tramo 1 | 1 | 376.15 | 6 | 2256.90 |
| Tramo 2 | 1 | 443.54 | 6 | 2661.24 |
| Total |  |  |  | 4918.14 |

**65AMT0010D** M2 REFINO Y PLANEO DEL CAMINO
4918.14 M2 × 0.44 (0.47 con costes indirectos) = 2311.53

| Medición | Uds. | Largo | Ancho | Parcial |
|---|---|---|---|---|
| Tramo 1 | 1 | 376.15 | 6 | 2256.90 |
| Tramo 2 | 1 | 443.54 | 6 | 2661.24 |
| Total |  |  |  | 4918.14 |

**65PFC00011D** M3 ZAHORRA ARTIFICIAL, I/EXTEND
737.72 M3 × 18.09 (19.18 con costes indirectos) = 14149.47

| Medición | Uds. | Largo | Ancho | Alto | Parcial |
|---|---|---|---|---|---|
| Tramo 1 | 1 | 376.15 | 6 | 0.15 | 338.535 |
| Tramo 2 | 1 | 443.54 | 6 | 0.15 | 399.186 |
| Total |  |  |  |  | 737.72 |

**65PFL00031D** TN. EMULSION ASFALTICA ECI RIEGO IMPRIMACION
4.51 TN. × 509.97 (540.57 con costes indirectos) = 2437.97

| Medición | Uds. | Largo | Ancho | Parcial |
|---|---|---|---|---|
| DOTACION 1 K/M2 |  |  |  |  |
| Tramo 1 | 0.001 | 376.15 | 5.5 | 2.07 |
| Tramo 2 | 0.001 | 443.54 | 5.5 | 2.44 |
| Total |  |  |  | 4.51 |

**65PFMC0021D** TN. MBC AC/16/SURF S RODADURA/B_50-70/SEMIGRUESA (ANT. S-12)
662.72 TN. × 22.21 (23.54 con costes indirectos) = 15600.43

| Medición | Uds. | Largo | Ancho | Alto | Parcial |
|---|---|---|---|---|---|
| Tramo 1 | 2.45 | 376.15 | 5.5 | 0.06 | 304.12 |
| Tramo 2 | 2.45 | 443.54 | 5.5 | 0.06 | 358.60 |
| Total |  |  |  |  | 662.72 |

**65PFL00001D** TN. BETUN ASFALT.35/50 MEZ/CALIENTE
29.82 TN. × 540 (572.4 con costes indirectos) = 17068.97

| Medición | Uds. | Largo | Parcial |
|---|---|---|---|
| Betún D= 45Kg/Tn | 0.045 | 304.12 | 13.685 |
|  | 0.045 | 358.6 | 16.137 |
| Total |  |  | 29.82 |

**03HMM00002** M3 HORMIGóN EN MASA HM-20/P/40/IIa EN CIMIENTOS
40.99 M3 × 69.18 (73.33 con costes indirectos) = 3005.80

| Medición | Uds. | Largo | Ancho | Alto | Parcial |
|---|---|---|---|---|---|
| Tramo 1 | 2 | 376.15 | 0.25 | 0.1 | 18.81 |
| Tramo 2 | 2 | 443.54 | 0.25 | 0.1 | 22.18 |
| Total |  |  |  |  | 40.99 |

**71ZWR00001D** UD RECRECIDO DE TAPA DE FUNDICION EN POZO DE REGISTRO
2 UD × 60.33 (63.95 con costes indirectos) = 127.90
Recrecido de tapa de fundición en pozo de registro.

| Código | Ud | Descripción | Rendimiento | Precio | Importe |
|---|---|---|---|---|---|
| MC00150D | h | COMPRESOR MOVIL DE 60 C.V. (maquinaria) | 0.3 | 10.13 | 3.04 |
| MC00160D | h | MARTILLO NEUMAT.ROMPEDOR 40 (maquinaria) | 0.3 | 8.59 | 2.58 |
| ME00300 | h | PALA CARGADORA | 0.1 | 23.87 | 2.39 |
| MK00100 | h | CAMIóN BASCULANTE | 0.1 | 25.6 | 2.56 |
| CH04121 | m3 | HORMIGON HM-20/P/15/IIb. SUMINISTRADO. (material) | 0.3 | 45.5 | 13.65 |
| TO02100 | h | OFICIAL 1ª (mano de obra) | 1 | 18.52 | 18.52 |
| TP00200 | h | PEON ORDINARIO | 1 | 15.68 | 15.68 |
| TC00100D | H. | CAPATAZ | 0.1 | 19.08 | 1.91 |
|  |  | Total |  |  | 60.33 |

Relación comercial: Almería, 60.33, 001, 0, 002

**65CMP00201D** ML MARCA VIAL DE 10 CM. ACRILICA PURA BLANCA
819.69 ML × 0.24 (0.25 con costes indirectos) = 204.92

| Medición | Uds. | Largo | Parcial |
|---|---|---|---|
| Eje central Tramo 1 | 1 | 376.15 | 376.15 |
| Eje central Tramo 2 | 1 | 443.54 | 443.54 |
| Total |  |  | 819.69 |

## 5000 CAMINO-5: CAÑADA DE UGIJAR (04/05/2004)
Importe: 116536.82

**65AMT00001D** M2 DESPEJE Y DESBROCE DEL TERRENO
10168.88 M2 × 0.44 (0.47 con costes indirectos) = 4779.37

| Medición | Uds. | Largo | Ancho | Parcial |
|---|---|---|---|---|
|  | 1 | 1694.814 | 6 | 10168.88 |
| Total |  |  |  | 10168.88 |

**65AMT0010D** M2 REFINO Y PLANEO DEL CAMINO
10168.86 M2 × 0.44 (0.47 con costes indirectos) = 4779.36

| Medición | Uds. | Largo | Ancho | Parcial |
|---|---|---|---|---|
|  | 1 | 1694.81 | 6 | 10168.86 |
| Total |  |  |  | 10168.86 |

**02BRRMNEXC** M2 BARRIDO DE FIRME CON MEDIOS MECÁNICOS (04/05/2004)
536.58 M2 × 0.25 (0.27 con costes indirectos) = 144.88
Barrido de firme existente con medios mecánicos, incluso retirada a planta de tratamiento autorizado de los materiales sobrantes.

| Código | Ud | Descripción | Rendimiento | Precio | Importe |
|---|---|---|---|---|---|
| MASC0520 | h | Maquina mini con cepillo barredor (maquinaria; 27/07/2005) | 0.005 | 29.7 | 0.15 |
| TPO0200 | h | PEON ORDINARIO | 0.007 | 14.78 | 0.10 |
| %1PMA0001 | % | Medios auxiliares (04/05/2004) | 1 % | 0.25 | 0.00 |
|  |  | Total |  |  | 0.25 |

| Medición | Uds. | Largo | Ancho | Parcial |
|---|---|---|---|---|
|  | 1 | 119.24 | 4.5 | 536.58 |
| Total |  |  |  | 536.58 |

**65PFC00011D** M3 ZAHORRA ARTIFICIAL, I/EXTEND
1418.01 M3 × 18.09 (19.18 con costes indirectos) = 27197.43

| Medición | Uds. | Largo | Ancho | Alto | Parcial |
|---|---|---|---|---|---|
|  | 1 | 1575.57 | 6 | 0.15 | 1418.01 |
| Total |  |  |  |  | 1418.01 |

**65PFL00031D** TN. EMULSION ASFALTICA ECI RIEGO IMPRIMACION
8.67 TN. × 509.97 (540.57 con costes indirectos) = 4686.74

| Medición | Uds. | Largo | Ancho | Parcial |
|---|---|---|---|---|
| DOTACION 1 K/M2 |  |  |  |  |
|  | 0.001 | 1575.57 | 5.5 | 8.67 |
| Total |  |  |  | 8.67 |

**65PFL00011D** TN. EMULSION ASFALT. ECR-1, RIEGOS ADHE
0.54 TN. × 506.5 (536.89 con costes indirectos) = 289.92
EMULSION ASFALTICA ECR-1 EMPLEADA EN RIEGOS ADHERENCIA.

| Código | Ud | Descripción | Rendimiento | Precio | Importe |
|---|---|---|---|---|---|
| UP01211D | TN. | EMULSION ASFALTICA ECR-1 (material) | 1 | 460 | 460.00 |
| MK00270D | H. | CAMION REGADOR LIGANTES 5.00 (maquinaria) | 1 | 46.18 | 46.18 |
| TC00100D | H. | CAPATAZ | 0.001 | 19.08 | 0.02 |
| TPO0200 | h | PEON ORDINARIO | 0.02 | 14.78 | 0.30 |
|  |  | Total |  |  | 506.5 |

Relación comercial: Almería, 506.5, 001, 0, 002

| Medición | Uds. | Largo | Ancho | Parcial |
|---|---|---|---|---|
|  | 0.001 | 119.24 | 4.5 | 0.54 |
| Total |  |  |  | 0.54 |

**65PFMC0021D** TN. MBC AC/16/SURF S RODADURA/B_50-70/SEMIGRUESA (ANT. S-12)
1360.61 TN. × 22.21 (23.54 con costes indirectos) = 32028.76

| Medición | Uds. | Largo | Ancho | Alto | Parcial |
|---|---|---|---|---|---|
|  | 2.45 | 1575.57 | 5.5 | 0.06 | 1273.848 |
|  | 2.45 | 119.24 | 4.5 | 0.06 | 78.877 |
| 30% DE LA SUPERFICIE (0,30*2,45=0,72)-CAMINO | 0.735 | 119.24 | 4.5 | 0.02 | 7.888 |
| Total |  |  |  |  | 1360.61 |

**65PFL00001D** TN. BETUN ASFALT.35/50 MEZ/CALIENTE
61.23 TN. × 540 (572.4 con costes indirectos) = 35048.05

| Medición | Uds. | Largo | Parcial |
|---|---|---|---|
| Betún D= 45Kg/Tn | 0.045 | 1360.62 | 61.23 |
| Total |  |  | 61.23 |

**03HMM00002** M3 HORMIGóN EN MASA HM-20/P/40/IIa EN CIMIENTOS
84.74 M3 × 69.18 (73.33 con costes indirectos) = 6213.98

| Medición | Uds. | Largo | Ancho | Alto | Parcial |
|---|---|---|---|---|---|
|  | 2 | 1694.81 | 0.25 | 0.1 | 84.74 |
| Total |  |  |  |  | 84.74 |

**71ZWR00001D** UD RECRECIDO DE TAPA DE FUNDICION EN POZO DE REGISTRO
7 UD × 60.33 (63.95 con costes indirectos) = 447.65

**65CMP00201D** ML MARCA VIAL DE 10 CM. ACRILICA PURA BLANCA
1694.81 ML × 0.24 (0.25 con costes indirectos) = 423.70

| Medición | Uds. | Largo | Parcial |
|---|---|---|---|
| Eje central | 1 | 1694.814 | 1694.81 |
| Total |  |  | 1694.81 |

**65CSC00008D** UD SEÑAL OCTOGONAL 60 CM. AP. REFL. NIVEL 2
6 UD × 78.14 (82.83 con costes indirectos) = 496.98

## 6000 CAMINO-6: LOS MILITARES
Importe: 56464.39

**65AMT00001D** M2 DESPEJE Y DESBROCE DEL TERRENO
14706.08 M2 × 0.44 (0.47 con costes indirectos) = 6911.86

| Medición | Uds. | Largo | Ancho | Parcial |
|---|---|---|---|---|
|  | 1 | 2451.013 | 6 | 14706.08 |
| Total |  |  |  | 14706.08 |

**65AMT0010D** M2 REFINO Y PLANEO DEL CAMINO
14706.08 M2 × 0.44 (0.47 con costes indirectos) = 6911.86

| Medición | Uds. | Largo | Ancho | Parcial |
|---|---|---|---|---|
|  | 1 | 2451.013 | 6 | 14706.08 |
| Total |  |  |  | 14706.08 |

**65PFC00011D** M3 ZAHORRA ARTIFICIAL, I/EXTEND
2205.91 M3 × 18.09 (19.18 con costes indirectos) = 42309.35

| Medición | Uds. | Largo | Ancho | Alto | Parcial |
|---|---|---|---|---|---|
|  | 1 | 2451.013 | 6 | 0.15 | 2205.91 |
| Total |  |  |  |  | 2205.91 |

**65PFL00031D** TN. EMULSION ASFALTICA ECI RIEGO IMPRIMACION
0 TN. × 509.97 (540.57 con costes indirectos) = 0.00

| Medición | Largo | Ancho | Parcial |
|---|---|---|---|
| DOTACION 1 K/M2 |  |  |  |
|  | 2451.013 | 5.5 |  |
| Total |  |  | 0 |

**65PFMC0021D** TN. MBC AC/16/SURF S RODADURA/B_50-70/SEMIGRUESA (ANT. S-12)
0 TN. × 22.21 (23.54 con costes indirectos) = 0.00

| Medición | Largo | Ancho | Alto | Parcial |
|---|---|---|---|---|
|  | 2451.013 | 5.5 | 0.06 |  |
| Total |  |  |  | 0 |

**65PFL00001D** TN. BETUN ASFALT.35/50 MEZ/CALIENTE
0 TN. × 540 (572.4 con costes indirectos) = 0.00

| Medición | Largo | Parcial |
|---|---|---|
| Betún D= 45Kg/Tn | 1981.64 |  |
| Total |  | 0 |

**03HMM00002** M3 HORMIGóN EN MASA HM-20/P/40/IIa EN CIMIENTOS
0 M3 × 69.18 (73.33 con costes indirectos) = 0.00

| Medición | Largo | Ancho | Alto | Parcial |
|---|---|---|---|---|
|  | 2451.01 | 0.25 | 0.1 |  |
| Total |  |  |  | 0 |

**65CMP00201D** ML MARCA VIAL DE 10 CM. ACRILICA PURA BLANCA
0 ML × 0.24 (0.25 con costes indirectos) = 0.00

| Medición | Largo | Parcial |
|---|---|---|
| Eje central | 2451.01 |  |
| Total |  | 0 |

**65CSC00008D** UD SEÑAL OCTOGONAL 60 CM. AP. REFL. NIVEL 2
4 UD × 78.14 (82.83 con costes indirectos) = 331.32

## 14000 VARIOS (31/10/2000)
Importe: 7375.99

**D04KI009** Ml POZO DE DRENAJE PROFUNDO h=15 m (14/02/2009)
15 Ml × 191.48 (202.97 con costes indirectos) = 3044.55
Ml. de pozo de drenaje profundo de altura de D=1 m, revestido interiormente en los primeros 5 m, mediante tuberia de acero estirado en frio hasta una profundidad máxima de 25 m, incluso obra de encauzamiento, pozo y tapa de registro D-400 con rejilla, i/p.p. de transporte del equipo mecánico, evacuando a vertedero de la excavación, replanteo, comprobación de cota final y aplomado. Medida la longitud realmente ejecutada.

| Código | Ud | Descripción | Rendimiento | Precio | Importe |
|---|---|---|---|---|---|
| U01AA009 | Hr | Ayudante (mano de obra; 14/02/2009) | 0.05 | 14.42 | 0.72 |
| U01AA011 | Hr | Peón suelto (mano de obra; 14/02/2009) | 0.05 | 14.23 | 0.71 |
| U02QA107 | Ml | Equipo exc. D=1000 lodos y entub. (maquinaria; 14/02/2009) | 1.5 | 49.32 | 73.98 |
| U04MA724 | M3 | Hormigón HA-25/B/20/ IIa central (material; 14/02/2009) | 0.45 | 79.08 | 35.59 |
| D04AA201 | Kg | ACERO ESTIRADO (14/02/2009) | 45 | 1.08 | 48.60 |
| U02QA002 | Ud | Transporte equipo (maquinaria; 14/02/2009) | 0.001 | 2918.29 | 2.92 |
| D02VK301 | M3 | TRANSP. TIERRAS < 10 KM. CARG. MEC. (14/02/2009) | 0.709 | 6.62 | 4.69 |
| D02VK508 | M3 | CANON DE VERTIDO 2,50 €/M3 TIERRA (14/02/2009) | 0.709 | 2.58 | 1.83 |
| U37UA035 | Ud | Anillo pozo h. D=100cm.H=50cm. (material; 14/02/2009) | 0.067 | 32.67 | 2.19 |
| U37UA051 | Ud | Cono asimétrico D=100 H=60 (material; 14/02/2009) | 0.067 | 40.24 | 2.70 |
| U02QA003 | Hr | Parada equipo perforacion (maquinaria; 14/02/2009) | 0.001 | 239.94 | 0.24 |
| U05DC015S | Ud | Reposición de servicios afectadso (material; 23/07/2014) | 0.067 | 175 | 11.73 |
| %CI | % | MEDIOS AUXILIARES (14/02/2009) | 3 % | 185.90 | 5.58 |
|  |  | Total |  |  | 191.48 |

| Medición | Uds. | Largo | Parcial |
|---|---|---|---|
| Camino Cañada de Ugijar | 1 | 15 | 15.00 |
| Total |  |  | 15 |

**01CRG2540** M3 RELLENO CON GRAVÓN 25/40 (31/10/2000)
11.78 M3 × 11.44 (12.13 con costes indirectos) = 142.89
Relleno con grava vertida en una capa. Medido el volumen real ejecutado.

| Código | Ud | Descripción | Rendimiento | Precio | Importe |
|---|---|---|---|---|---|
| MCSC0105 | h | Camión basculante normal s/c (maquinaria; 06/02/2008) | 0.005 | 14 | 0.07 |
| MESP0415 | h | Pala cargadora 18 tm. s/c (maquinaria; 31/10/2000) | 0.02 | 19.08 | 0.38 |
| TO02100 | h | OFICIAL 1ª | 0.03 | 18.52 | 0.56 |
| TPO0200 | h | PEON ORDINARIO | 0.375 | 14.78 | 5.54 |
| PAXG0060 | tm | Grava 25/40 mm. 1,47 (S) (material; 21/07/2009) | 0.69 | 6.93 | 4.78 |
| %1PMA0001 | % | Medios auxiliares | 1 % | 11.33 | 0.11 |
|  |  | Total |  |  | 11.44 |

Relación comercial: 000, 8.43, 001, 0, 002, 003, 004, 005

| Medición | Uds. | Largo | Alto | Parcial |
|---|---|---|---|---|
| Pozos | 1 | 0.785 | 15 | 11.78 |
| Total |  |  |  | 11.78 |

**SKFJAS** UD REPOSICION DE SERVICIOS AFECTADOS (23/09/2014)
1 UD × 2201.46 (2333.55 con costes indirectos) = 2333.55
Reposicion de servicios afectados, imprevistos, obras complementarias u accesorias necesarias durante la ejecucion de las obras, para el correcto funcionamiento de las mismas, medida la unidad realmente ejecutada y acabada

| Código | Ud | Descripción | Rendimiento | Precio | Importe |
|---|---|---|---|---|---|
| U05DC015 | Ud | Reposición de servicios afectadso (material; 23/09/2014) | 1 | 2201.46 | 2201.46 |
|  |  | Total |  |  | 2201.46 |

**11RBI0001** ML RETRANQUEO BANCA INVERNADERO (07/02/2001)
50 ML × 35 (37.1 con costes indirectos) = 1855.00
Retranqueo de banda de invernadero, incluso p.p. de reposición de cubierta y ejecución de cimentaciones de tirantes; totalmente terminado
Relación comercial: 000, 35, 001, 0, 002, 003, 004, 005

## 15000 SEGURIDAD Y SALUD (24/09/2014)
Importe: 2460.68
Partida alzada para aplicar las medidas de seguiridad y salud en obra y dar cumplimiento al Real Decreto 1627/1997, de 24 de octubre por el que se establecen disposiciones mínimas de seguridad y de salud en las obras de construcción.

**120AFJR** PA SEGURIDAD Y SALUD (24/09/2014)
1 PA × 2321.4 (2460.68 con costes indirectos) = 2460.68
Partida alzada para aplicar las medidas de seguiridad y salud en obra y dar cumplimiento al Real Decreto 1627/1997, de 24 de octubre por el que se establecen disposiciones mínimas de seguridad y de salud en las obras de construcción, así como las señalizaciones y desvios de traficos necesarios para ello.

| Código | Ud | Descripción | Precio |
|---|---|---|---|
| OFPR0010 | h | Oficial 1ª (mano de obra; 21/07/2009) | 17.52 |
| OPES0010 | h | Peón especial (mano de obra; 21/07/2009) | 15.05 |
| OPOR0010 | h | Peón ordinario (mano de obra; 21/07/2009) | 14.78 |

## Precios auxiliares

**D04AA201** Kg ACERO ESTIRADO (14/02/2009)
Precio: 1.08
Kg. Acero corrugado B 500-S incluso cortado, doblado, armado y colocado en obra, i/p.p. de mermas y despuntes.

| Código | Ud | Descripción | Rendimiento | Precio | Importe |
|---|---|---|---|---|---|
| U01FA201 | Hr | Oficial 1ª ferralla (mano de obra; 14/02/2009) | 0.008 | 18 | 0.14 |
| U01FA204 | Hr | Ayudante ferralla (mano de obra; 14/02/2009) | 0.008 | 16.5 | 0.13 |
| U06AA001 | Kg | Alambre atar 1,3 mm. (material; 14/02/2009) | 0.005 | 1.13 | 0.01 |
| U06GG001 | Kg | Acero corrugado B 500-S (material; 14/02/2009) | 1.03 | 0.75 | 0.77 |
| %CI | % | MEDIOS AUXILIARES | 3 % | 1.05 | 0.03 |
|  |  | Total |  |  | 1.08 |

**D02VK301** M3 TRANSP. TIERRAS < 10 KM. CARG. MEC. (14/02/2009)
Precio: 6.62
M3. Transporte de tierras procedentes de excavación a vertedero, con un recorrido total de hasta 10 Km., en camión volquete de 10 Tm., i/carga por medios mecánicos y p.p. de costes indirectos.

| Código | Ud | Descripción | Rendimiento | Precio | Importe |
|---|---|---|---|---|---|
| A03CA005 | Hr | CARGADORA S/NEUMÁTICOS C=1,30 M3 (material; 14/02/2009) | 0.014 | 52.2 | 0.73 |
| A03FB010 | Hr | CAMIÓN BASCULANTE 10 Tn. (material; 14/02/2009) | 0.086 | 66.28 | 5.70 |
| %CI | % | MEDIOS AUXILIARES | 3 % | 6.43 | 0.19 |
|  |  | Total |  |  | 6.62 |

**D02VK508** M3 CANON DE VERTIDO 2,50 €/M3 TIERRA (14/02/2009)
Precio: 2.58
M3. Canon de vertido de tierras al vertedero con un precio de 2,50 €/m3, i/tasas y p.p. de costes indirectos.

| Código | Ud | Descripción | Rendimiento | Precio | Importe |
|---|---|---|---|---|---|
| U02FW005 | M3 | Canon de vertido tierra a verted. (14/02/2009) | 1 | 2.5 | 2.50 |
| %CI | % | MEDIOS AUXILIARES | 3 % | 2.50 | 0.08 |
|  |  | Total |  |  | 2.58 |

**A03CA005** Hr CARGADORA S/NEUMÁTICOS C=1,30 M3 (material; 14/02/2009)
Precio: 52.2
Hr. Pala cargadora sobre neumáticos con una potencia de 81 CV (110 Kw) con cuchara dentada de capacidad 1,30 m3, con un peso total de 9.410 Kg, de la casa Volvo ó similar, con un alcance de descarga de 3.710 mm, altura de descarga a 45º de 2640 mm, fueza de elevación a altura máxima de 113,2 KN, fuerza de arranque 113,2 KN, capacidad colmada 1,30 m3, ángulo máximo de excavación a 95º, fuerza hidraúlica de elevación a nivel del suelo 114,4 Kn, longitud total de la máquina 6.550 mm, altura sobre el nivel del suelo de 293 mm, control por palanca única, dirección controlada por la transmisión ó por los frenos, i/ retirada y colocación del lugar de las obras.

| Código | Ud | Descripción | Rendimiento | Precio | Importe |
|---|---|---|---|---|---|
| U02FA001 | Hr | Pala cargadora 1,30 M3. (maquinaria; 14/02/2009) | 1 | 22 | 22.00 |
| U%10 | % | Amortización y otros gastos (14/02/2009) | 10 % | 22.00 | 2.20 |
| U01AA015 | Hr | Maquinista o conductor (mano de obra; 14/02/2009) | 1 | 14.8 | 14.80 |
| U02SW001 | Lt | Gasóleo A (14/02/2009) | 15 | 0.88 | 13.20 |
|  |  | Total |  |  | 52.2 |

**A03FB010** Hr CAMIÓN BASCULANTE 10 Tn. (material; 14/02/2009)
Precio: 66.28
Hr. Camión basculante de dos ejes con una potencia de 138 CV DIN (102Kw), y capacidad para un peso total a tierra de 10 Tn con 4 tiempos y 4 cilindros en linea, de la casa Iveco ó similar, capaz de desarrollar una velocidad máxima cargada de 50 Km/h, una carga de 10,9 Tn y una capacidad de caja a ras de 5 m3 y de 9 m3 colmada, con un radio de giro de 5,35 mts, longitud total máxima de 6.125 mm, anchura total máxima de 2.120 mm, distancia entre ejes 3.200 mm, suspensión mediante ballestas parabólicas, barra de torsión estabilizadora de diámetro 45 mm, frenos tipo duplex y duoservo con recuperación automática.

| Código | Ud | Descripción | Rendimiento | Precio | Importe |
|---|---|---|---|---|---|
| U02JA003 | Hr | Camión 10 T. basculante (maquinaria; 14/02/2009) | 1 | 34 | 34.00 |
| U%10 | % | Amortización y otros gastos | 10 % | 34.00 | 3.40 |
| U01AA015 | Hr | Maquinista o conductor | 1 | 14.8 | 14.80 |
| U02SW001 | Lt | Gasóleo A | 16 | 0.88 | 14.08 |
|  |  | Total |  |  | 66.28 |

## Recursos

**MD00100** h BULLDOZER
Relación comercial: Almería, 60.79, 001, 0, 002

**ME00300** h PALA CARGADORA
Relación comercial: Almería, 23.87, 001, 0, 002

**MK00100** h CAMIóN BASCULANTE
Relación comercial: Almería, 25.6, 001, 0, 002

**MN00150D** H. MOTONIVELADORA DE 150 C.V
Relación comercial: Almería, 49.26, 001, 0, 002

**TPO0200** h PEON ORDINARIO
Relación comercial: Almería, 14.78, 001, 0, 002

**AW00101D** M3. ZAHORRA ARTIFICIAL S/CAMION
Relación comercial: Almería, 4.99, 001, 0, 002

**MX00100D** UD. TM.xKM. TRANSPORTE MATERI/CA
TMXKM DE TRANSPORTE MATERIAL DIVERSO S/CAMION BASCULAN.
Relación comercial: Almería, 0.07, 001, 0, 002

**TC00100D** H. CAPATAZ
Relación comercial: Almería, 19.08, 001, 0, 002

**TP00200** h PEON ORDINARIO
Relación comercial: Almería, 15.68, 001, 0, 002

**UP01240D** TN. EMULSION ASFALTICA ECI
Relación comercial: Almería, 455, 001, 0, 002

**MA00250D** H. DISTRIB. LIGANTE DE 1.200 L
DISTRIBUIDORA DE LIGANTE DE 1200 LITROS.
Relación comercial: Almería, 12.62, 001, 0, 002

**MB00300D** H. BARREDORA DE 3 TN
Relación comercial: Almería, 11.67, 001, 0, 002

**AC00150D** M3. ARIDO ARTIF.FINO P/MEZCLAS A
ARIDO ARTIFICIAL FINO EN MEZCLAS ASF. S/CAMION CANTERA.
Relación comercial: Almería, 5.85, 001, 0, 002

**AC00151D** M3. ARIDO ARTIF.GRUESO P/MEZCL.A
ARIDO ARTIFICIAL GRUESO EN MEZCLAS ASF.S/CAMION CANTERA
Relación comercial: Almería, 5.85, 001, 0, 002

**GC00200** t CEMENTO CEM II/A-L 32,5 N EN SACOS
Relación comercial: Almería, 92.54, 001, 0, 002

**MA00150D** H. PLAN.AGLOM.ASFALT/CALIENTE 8
PLANTA DE AGLOMERADO ASFALTICO EN CALIENTE DE 80-100 TN/HORA.
Relación comercial: Almería, 164.59, 001, 0, 002

**ME00270D** H. EXTENDEDORA AGLOM.ASFAL.S/OR
EXTENDEDORA DE AGLOMERADO ASFALTICO S/ORUGAS DE 50 C.V.
Relación comercial: Almería, 46.18, 001, 0, 002

**MR00450D** H. APISONADORA ESTATICA DE 10 T
Relación comercial: Almería, 25.86, 001, 0, 002

**MR00460D** H. COMPACT.NEUMATICOS AUTOPROPU
COMPACTADOR DE NEUMATICOS AUTOPROPULSADO DE 15 TN.
Relación comercial: Almería, 38.79, 001, 0, 002

**UP01206D** TN. BETUN ASFALTICO B 35/50 ó 50/70
BETUN ASFALTICO B 35/50 ó B 50/70.
Relación comercial: Almería, 540, 001, 0, 002

**TP00100** h PEóN ESPECIAL
Relación comercial: Almería, 17.47, 001, 0, 002

**CH80140** m3 HORMIGóN HM-20/P/20/IIa, SUMINISTRADO
Relación comercial: Almería, 56.63, 001, 0, 002

**MV00100** h VIBRADOR
Relación comercial: Almería, 1.202024, 001, 0, 002

**UI00310D** KG. PINTURA ACRILICA PARA PREMARCAJE
Relación comercial: Almería, 1.1, 001, 0, 002

**UI00311D** KG. PINTURA ACRILICA PURA BLANCA
Relación comercial: Almería, 1.35, 001, 0, 002

**UI00325D** KG. MICROESFERAS 20 SBP ECHOSTAR
Relación comercial: Almería, 0.7, 001, 0, 002

**MW00101D** H. MAQUINA PINTURA AUTOPROPULSA
MAQUINA DE PINTURA AUTOPROPULSADA DE 3 BANDAS Y 30 CV.
Relación comercial: Almería, 16.63, 001, 0, 002

**MK00160D** H. CAMION FURGONETA FIJO 120 C
CAMION FURGONETA FIJO DE 120 C.V.
Relación comercial: Almería, 24.01, 001, 0, 002

**TO01000** h OF. 1ª PINTOR
Relación comercial: Almería, 18.52, 001, 0, 002

**UC9VF065** Ud SEÑAL OCTOGONAL 60 CM. APO. REF. NIVEL 2
SEÑAL OCTOGONAL 60 CM. APOTEMA. DE CHAPA DE ACERO GALVANIZADO DE 3 MM. ,REFLECTANTE NIVEL 2 (HI)
Relación comercial: Almería, 40, 001, 0, 002

**UC9VM003** Ml POSTE ACERO GALVA. 80x40x2mm
POSTE CHAPA ACERO GALVANIZADO 80x40x2mm
Relación comercial: Almería, 6, 001, 0, 002

**CH01600** m3 HORMIGON HM-20/P/15/IIb, SUMINISTRADO
Relación comercial: Almería, 44.64, 001, 0, 002

**MC00150D** h COMPRESOR MOVIL DE 60 C.V
Relación comercial: Almería, 10.13, 001, 0, 002

**MC00160D** h MARTILLO NEUMAT.ROMPEDOR 40
MARTILLO NEUMATICO ROMPEDOR DE 40 KG.
Relación comercial: Almería, 8.59, 001, 0, 002

**CH04121** m3 HORMIGON HM-20/P/15/IIb. SUMINISTRADO
Relación comercial: Almería, 45.5, 001, 0, 002

**TO02100** h OFICIAL 1ª
Relación comercial: Almería, 18.52, 001, 0, 002

**%1PMA0001** % Medios auxiliares
Relación comercial: 000, 1, 001, 0, 002

**UP01211D** TN. EMULSION ASFALTICA ECR-1
Relación comercial: Almería, 460, 001, 0, 002

**MK00270D** H. CAMION REGADOR LIGANTES 5.00
CAMION REGADOR DE LIGANTES DE 5.000 LITROS.
Relación comercial: Almería, 46.18, 001, 0, 002

**MCSC0105** h Camión basculante normal s/c
Relación comercial: 000, 14, 001, 0, 002

**MESP0415** h Pala cargadora 18 tm. s/c
Relación comercial: 000, 19.08, 001, 0, 002

## Entidades
- 000, C
- 001, C
- 002, C
- 003, C
- 004, C
- 005, C
- Almería, C
